# 100777 - Posener Straße 2-6, 63454 Hanau
Angebotsaufforderung (GAEB DA XML 3.2, DA83)
Projekt: SP24
Währung: EUR
Erstellt mit: BUILDUP, BUILDUP v25.2.0.0, 11.11.2021

## 005 Aluminiumtürelemente (Haustüranlagen) (B.3.30.22.03)

### 5 Aluminiumtürelemente (Haustüranlagen) (B.3.30.22.03)

*Hinweis*
Leistungsverzeichnis über
Aluminiumtürelemente (Haustüren)

Bauvorhaben:  Energetische Sanierung

Bauort:  Posener Straße 2-6 +
  Stettiner Straße 8-12 + 1-11
  63454 Hanau

Angebotsabgabe:  Sanierungsprofi24 GmbH
  Werkstraße 11
  76437 Rastatt
  Beate Schneider
  E-Mail: b.schneider@sanierungsprofi24.de

Ansprechpartner:  Dennis Bühler
  Tel.: 0721 61935-986

Die Bindefrist beträgt:  6 Wochen

Angebotsabgabefrist:  08. Dezember 2021

Baubeginn:  ca. Januar 2022

Baufertigstellung:  ca. Juni 2022

Angebotssumme netto:  EURO  ....................................

Mit der Unterschrift werden die Allgemeinen Vertragsbedingungen anerkannt.

..............................................................................................................................................
Datum  Stempel  Unterschrift

*Hinweis*
ALLGEMEINE VERTRAGSBEDINGUNGEN FÜR NACHUNTERNEHMER Stand: 08/2018

1. GEGENSTAND DES VERTRAGES
1.1 Die nachstehenden Vertragsbedingungen regeln das Rechtsverhältnis zwischen Sanierungsprofi24 (nachstehend AG genannt) und dem Nachunternehmer
(nachstehenden NU genannt) bei der Vergabe und Ausführung von Bauleistungen.
1.2. Der Vertragsschluss erfolgt ausschließlich auf der Grundlage dieser Allgemeinen
Vertragsbedingungen. Andere Vertragswerke gelten nicht, auch soweit einzelne
Regelungen in diesem Vertragswerk nicht enthalten sind.

2. BESTANDTEILE DES VERTRAGES
Für Art und Umfang der auszuführenden Leistungen und Lieferungen, sowie für die
Abwicklung sind die folgenden Vertragsbestandteile in der angegebenen Reihenfolge
maßgebend:
1. Das Auftrags- bzw. Zuschlagsschreiben.
2. Das Verhandlungsprotokoll nebst Anlagen, einschließlich der dort benannten
weiteren Unterlagen.
3. Für die Qualitäten: Das Leistungsverzeichnis mit den Technischen Vorbemerkungen
des AG.
4. Die vorliegenden Allgemeinen Vertragsbedingungen für Nachunternehmer.
5. Die Vergabe- und Vertragsordnung für Bauleistungen (VOB/B) in der jeweils im
Zeitpunkt des Vertragsschluss geltenden Fassung

3. EINHEITSPREISE; UMFANG DER LEISTUNGSABGELTUNG
3.1 Die dem Auftrag zugrundeliegenden Einheitspreise sind Festpreise bis Bauende.
3.2 In den Einheits- oder Pauschalpreisen bzw. in der Pauschalsumme ist alles
inbegriffen, was zur vollständigen, ordnungsgemäßen und termingerechten
Ausführung der Leistung oder Lieferung notwendig ist, insbesondere alle
Nebenleistungen nach den entsprechenden Regelungen in den "Allgemeinen
Technischen Vertragsbedingungen für  Bauleistungen" (ATV) der "Vergabe- und
Vertragsordnung für Bauleistungen" (VOB/C), die zur Erfüllung der vertraglichen
Verpflichtung erforderlich sind.
3.3 Spätere Materialpreiserhöhungen oder sonstige Kostensteigerungen führen nicht zu
einer Änderung der vereinbarten Vergütung.

4. AUSFÜHRUNGSUNTERLAGEN; BAUZUSTAND; BAUAUSFÜHRUNG
4.1 Der NU hat die ihm für die Ausführung seiner Arbeiten übergebenen Unterlagen
unverzüglich nach Erhalt in allen Punkten, insbesondere die Maße und Massen zu
überprüfen und diese mit den örtlichen Baumaßen zu vergleichen. Auf eventuelle
Unstimmigkeiten gegenüber dem Leistungsverzeichnis hat er den AG unverzüglich
hinzuweisen.
4.2 Muster und Proben hat der NU dem AG so frühzeitig vorzulegen, dass der
Baufortschritt nicht gefährdet wird.
4.3 Der NU hat sich vor Beginn seiner Arbeiten davon zu überzeugen, dass die für die
Durchführung seiner Arbeiten erforderlichen örtlichen Voraussetzungen gegeben sind
und die seinen Arbeiten voraus gegangenen Arbeiten ordnungsgemäß ausgeführt
sind, um schädigende Auswirkungen auf die von ihm auszuführenden Leistungen zu vermeiden.
4.4 Stellt der NU fest, dass ihm vorausgegangene Arbeiten nicht ordnungsgemäß
ausgeführt worden sind, hat er dies dem AG unverzüglich mitzuteilen, um eine
sofortige Nachbesserung veranlassen zu können und den Baufortschritt nicht zu
verzögern.
4.5 Der NU stellt den AG von Ersatzansprüchen Dritter, insbesondere Ansprüchen aus
den §§ 906 ff. BGB, die auf der Bautätigkeit beruhen, frei, sofern der NU das
Entstehen dieser Ersatzansprüche verschuldet hat.

5. BEHINDERUNG
5.1 Alle Arbeiten sind im Rahmen der Gesamt- und Ablaufplanung auszuführen.
5.2 Der NU ist verpflichtet, alle Behinderungen, die die termingerechte Ausführung seiner
Arbeiten in Frage stellen, unverzüglich schriftlich anzuzeigen. Die Anzeige muss die
Gründe der Behinderung enthalten.
5.3 Eine Behinderung anderer Unternehmer ist zu vermeiden. Insbesondere sind bereits
fertiggestellte Leistungen anderer Gewerke mit größtmöglicher Sorgfalt zu behandeln
und Schäden an diesen unbedingt zu vermeiden. Sollte dennoch ein Schaden an einer
vorangegangenen Leistung entstehen, so ist dieser entsprechend § 13.2 unverzüglich
der Haftpflichtversicherung zu melden.

6. AUFTRAGSFRISTEN UND VERTRAGSSTRAFE
6.1 Die Ausführung ist nach den im Verhandlungsprotokoll vereinbarten Fristen, bzw. nach
Abruf, zu beginnen, angemessen zu fördern und zu vollenden.
6.2 Bei einer Verzögerung der Anfangstermine aus bauseitigen Gründen bleibt in jedem
Fall die Ausführungszeit, d.h. also die hierfür festgelegte Zahl der Werktage,
verbindlich.
6.3 Die im Auftragsschreiben und Verhandlungsprotokoll genannte Fertigstellungsfrist gilt
als Vertragsfrist. Im Fall ihrer Nichteinhaltung ist der AG berechtigt, für jeden Werktag
des schuldhaften Überschreitens der Fertigstellungsfrist die im Verhandlungsprotokoll
jeweils vereinbarte Vertragsstrafe bis zum vereinbarten Höchstbetrag zu fordern,
soweit der Nachunternehmer die Fristüberschreitung zu vertreten hat.
6.4 Über die Vertragsstrafe hinausgehende Schadensersatzforderungen bleiben
ausdrücklich vorbehalten. Eine verwirkte Vertragsstrafe wird auf verzugsbedingte
Schadenersatzansprüche angerechnet.
6.5 Der AG behält sich ausdrücklich vor die verwirkte Vertragsstrafe bis zur
Schlusszahlung geltend machen zu können.
6.6 Die Vertragsstrafenregelung gilt auch für Nachträge / Nachtragsleistungen.

7. NEBENKOSTEN
7.1 Durch den AG werden keine Schuttmulden gestellt. Der NU ist verpflichtet, seinen
anfallenden Schutt täglich auf eigene Rechnung, eigenverantwortlich und
unaufgefordert nach den jeweils vor Ort geltenden gesetzlichen Regelungen, zu
beseitigen. Sollte der NU einer Aufforderung der Bauleitung nach angemessener
einmaliger Fristsetzung nicht nachkommen, so erfolgt eine Schuttbeseitigung durch
den AG auf Kosten des NU.
7.2 Sonstige Nebenkosten sind wie im Verhandlungsprotokoll festgelegt abzurechnen.
7.3 Der AG ist berechtigt, die auf den NU entfallenden Kosten von den
Abschlagszahlungen und/oder von der Schlussrechnung einzubehalten.
7.4 Der Mannschaftscontainer kann gegen Zahlung eines prozentuellen Anteils der Mietgebühr mitgenutzt werden.
7.5 Der Bauaufzug kann ebenfalls gegen Zahlung eines prozentuellen Anteils der Mietgebühr mitgenutzt werden.

8. ABNAHME; GEFAHRÜBERGANG
8.1 Es findet eine förmliche Abnahme gemäß § 12 Abs. 4 VOB/B statt. Das
Abnahmeprotokoll ist von zwei vertretungsberechtigten Mitarbeitern des AG zu
unterzeichnen. Die Fiktion der Abnahme durch rügelose Ingebrauchnahme im Sinne
von § 12 Abs. 5 Nr. 2 VOB/ B wird ausdrücklich ausgeschlossen.
8.2 Der NU trägt die Gefahr der Verschlechterung oder des Untergangs der Leistung bis
zur Abnahme des Werkes.

9. ABRECHNUNG; ABSCHLAGSZAHLUNGEN
9.1 Die Abrechnung erfolgt, soweit kein Pauschalpreis vereinbart ist, nach gegenseitig
anerkanntem Aufmaß.
9.2 Sofern Abschlagszahlungen und damit verbundene Abschlagsrechnungen vereinbart
sind, ist der Abschlagsrechnung jeweils eine prüffähige Aufstellung der Massen
beizufügen.
9.3 Einzureichen sind prüffähige, kumulierte Rechnungen in 2-facher Ausfertigung, aus
denen die ausgeführten Gesamtleistungen ersichtlich sind. Die Schlussrechnung
erfolgt innerhalb der Fristen des § 14 Abs. 3 VOB/B.
9.4 Es wird vereinbart, dass der NU eine Sicherheit für die Vertragserfüllung durch
Bürgschaft gemäß Muster (Anlage 4/1 zum Verhandlungsprotokoll) in Höhe von 10%
der Gesamtauftragssumme leistet. Alternativ kann auf Wunsch des NU vereinbart
werden, dass an den Abschlagszahlungen jeweils ein Einbehalt in Höhe von 10%
vorgenommen wird.
9.5 Für die Rechnungen ist eine Freistellungsbescheinigung  gemäß § 48 EStG
vorzulegen. Liegt diese Freistellungsbescheinigung nicht vor, ist der AG gemäß § 48b
EStG verpflichtet, von allen Gegenleistungen (in der Regel Zahlungen) 15% der
Bruttozahlung einzubehalten und an das für den NU zuständige Finanzamt
abzuführen.
9.6 Voraussetzung für die Freigabe der ersten Abschlagszahlung ist die Vorlage der
Gefährdungsanalyse (vgl. Ziffer 11 des Verhandlungsprotokolls) sowie der Nachweis
über das Bestehen der Haftpflichtversicherung (vgl. Ziffer 9 des
Verhandlungsprotokolls)

10. VORAUSZAHLUNG
Gewährt der AG eine Abschlagszahlung für  Stoffe und Bauteile, die der NU noch nicht
eingebaut hat oder leistet der AG eine Vorauszahlung auf solche Stoffe und Bauteile, so ist
der NU verpflichtet, vor Auszahlung eine Bürgschaft entsprechend der Vorgaben des § 14
zu stellen.

11. SCHLUSSZAHLUNG
11.1 Die Schlussrechnung kann nach vollständiger Fertigstellung der Leistung eingereicht
werden. Die Zahlung der Schlussrechnung stellt keine Abnahme dar.
11.2 Die Schlussrechnungsprüfung und Schlusszahlung erfolgt gemäß der Fristen von § 16
Abs. 3, Nr. 1 VOB/B, soweit im Verhandlungsprotokoll nichts anderes vereinbart ist.

12. GEWÄHRLEISTUNG, MÄNGELANSPRÜCHE
12.1 Der NU übernimmt die Gewähr für seine Leistungen wie im Verhandlungsprotokoll
vereinbart.
12.2 Der NU ist verpflichtet, auf Verlangen des AG alle während der Gewährleistungsfrist
hervortretenden Mängel, die auf vertragswidrige Leistung zurückzuführen sind, auf
seine Kosten zu beseitigen.
12.3 Als angemessene Frist im Sinne des § 13 VOB/B wird eine Frist von 10 Werktagen
vereinbart.
12.4 In Fällen, in denen erhebliche Gefahr für Leib oder Leben, Wertgegenstände, das
Objekt insgesamt oder die öffentliche Sicherheit besteht (Notfall) ist sofortiges Handeln
angezeigt. Hier wird eine Frist von höchstens 24h zur Beseitigung des Mangels
vereinbart. Der AG ist berechtigt, sofort Maßnahmen zur Schadensminimierung zu
veranlassen.
12.5 Wird der Mangel nicht innerhalb der gesetzten Frist beseitigt, wird ohne weitere
Ankündigung oder Nachfristsetzung die Selbstvornahme auf Kosten des NU
vorgenommen. Darüber hinaus wird der AG die durch die Ausführung in
Selbstvornahme entstandenen Kosten an den NU weiterberechnen. Für jeden im Fall
der Selbstvornahme notwendigen Einsatz hat jedoch der NU mindestens einen Betrag
in Höhe von 100,-€ zzgl. Mwst. für Koordination durch den Bauleiter, Fahrtkosten,
Porto und Bearbeitung zu erstatten.
12.6 Der AG ist berechtigt, die Ansprüche aus der Gewährleistung und die zu deren
Absicherung gegebenen Sicherheiten an den Bauherrn oder an die jeweiligen
Eigentümer des Bauvorhabens abzutreten.
12.7 Für den Fall, dass der NU seinen Gewährleistungsverpflichtungen trotz Aufforderung
durch den AG nicht nachkommt, seine Zahlungen einstellt oder das
Insolvenzverfahren beantragt oder ein derartiges Verfahren eröffnet wird, tritt der NU
seine sämtlichen, ihm gegenüber seinen Lieferanten und seinen Subunternehmern
zustehenden Gewährleistungs- und Schadenersatzansprüche an den AG ab, der diese
Abtretung hiermit ausdrücklich annimmt.

13. VERSICHERUNGEN
13.1 Der AG schließt eine Bauleistungsversicherung für das gesamte Bauobjekt ab.
Über den Umfang der Deckung hat sich der NU beim AG zu unterrichten.
13.2 Der NU ist verpflichtet, jeden Schaden oder jeden Mangel, der einen Schaden nach
sich ziehen kann, seiner Haftpflichtversicherung auch bereits vorsorglich zu melden
sowie dem AG diese Meldung nachzuweisen.

14. SICHERHEITSLEISTUNG
14.1 Der NU stellt Sicherheit in Form einer Vertragserfüllungsbürgschaft gemäß § 17 Abs. 4
VOB/B (nach Musterformular, Anlage 4/1 zum Verhandlungsprotokoll). Der NU
übergibt diese dem AG innerhalb von zwei Wochen nach schriftlicher Auftragserteilung
in Höhe des im Verhandlungsprotokoll festgelegten Prozentsatzes der vereinbarten
Brutto-Auftragssumme (bei Umkehr der Steuerschuldnerschaft gemäß § 13b UStG nur
aus der Nettoabrechnungssumme). Alternativ kann der NU wählen, dass statt der
Sicherheit ein Bareinbehalt gemäß Ziffer 9.4 an den Abschlagszahlungen
vorgenommen wird.
14.2 Die Sicherheitsleistung wird erst nach Vorliegen der
Vertragserfüllungsbürgschaftsurkunde in der vereinbarten Höhe ausbezahlt, falls keine
weiteren Einschränkungen vorliegen. Die Rückgabe erfolgt nach Abnahme und
Wegfall des Sicherungszweckes.
14.3 Die Schlusszahlung wird in Höhe eines Teilbetrages von 5% der Brutto-
Schlussrechnungssumme (bei Umkehr der Steuerschuldnerschaft § 13b UStG nur aus
der Nettoabrechnungssumme) erst nach Vorliegen der vereinbarten
Sicherheitsleistung (für die Gewährleistungs- Mängelansprüche des AG) fällig. Die
Bürgschaft muss den Erfordernissen des § 17 Abs. 4 VOB/B und nachfolgender
Bedingungen entsprechen (gemäß Muster).
14.4 Alle Bürgschaften müssen unbefristet, unwiderruflich, selbstschuldnerisch und unter
Verzicht auf die Einreden der Aufrechenbarkeit und der Vorausklage
nach den §§ 770, 771 BGB von einem inländischen Kreditinstitut oder
Kreditversicherer ausgestellt sein. Die Bürgschaften haben vorzusehen, dass das
Recht der Bundesrepublik Deutschland gilt. Der Ausschluss der Aufrechnung gilt als
nicht vereinbart für den Fall, dass die Gegenforderung des Hauptschuldners
unbestritten oder rechtskräftig festgestellt ist.
14.5 Weiterhin müssen die Bürgschaften auch Garantie-, Schadensersatz- und
Überzahlungs- oder Bereicherungsansprüche erfassen sowie Regressansprüche des
Auftraggebers gegen den Auftragnehmer im Falle einer Inanspruchnahme des
Auftraggebers aufgrund von § 14 AEntG oder § 13 MiLoG enthalten.
14.6 Die Befreiung aus der Bürgschaft durch Hinterlegung des Bürgschaftsbetrages ist
ausgeschlossen.
14.7 In den Bürgschaftsurkunden ist vorzusehen, dass der Bürge sich nicht auf die Einrede
der Verjährung der Bürgschaftsforderung berufen darf, solange die Hauptforderung
noch nicht verjährt ist.
14.8 In Abänderung zum § 17 Abs. 8 Nr.2 VOB/B, wird die Sicherheitsleistung für
Mängelansprüche erst nach Ablauf der Gewährleistungsfrist und Wegfall des
Sicherungszweckes zurückgegeben.

15. ABTRETUNGEN UND EIGENTUMSVORBEHALTE
Eine Abtretung von Forderungen an Dritte, die dem NU aus diesem Vertrag gegen den AG
erwachsen, ist ohne schriftliche Zustimmung des AG ausgeschlossen. Verlängerte
Eigentumsvorbehalte von Lieferanten des NU können beim AG nicht geltend gemacht
werden. Der AG ist von allen Rechten Dritter gegenüber dem NU freizustellen.

16. WEITERVERGABE
Eine Weitervergabe des ganzen Auftrages oder von Teilen des Auftrages seitens des NU ist
nur mit vorheriger schriftlicher Zustimmung des AG gestattet.

17. SONSTIGES
17.1 Der NU bestätigt, sich an die Vorschriften der Arbeitsplatz- und Baustellensicherung
sowie der Baustellenverordnung zu halten und den Weisungen des Koordinators nach
der Baustellenverordnung Folge zu leisten. Er wird hinsichtlich seiner Leistungen,
insbesondere alle in Frage kommenden Vorschriften, Auflagen und Weisungen der
zuständigen Behörden, wie z. B. Gewerbeaufsicht und Berufsgenossenschaft,
einhalten. Der NU beschäftigt für seine Leistungen eigenes Aufsichtspersonal, das für
die Einhaltung der Vorschriften Sorge trägt. Er haftet bei Nichtbeachtung dieser
Vorschriften allein für alle sich daraus ergebenden Strafen, Unfälle und damit
verbundenen Personen- und Sachschäden.
17.2 Der NU ist bei dem Bauvorhaben als Subunternehmer des AG beschäftigt.
Unabhängig von einer eventuellen Eigenverantwortlichkeit des AG gegenüber der
Bauherrschaft übernimmt der NU für seine Leistung im Innenverhältnis zum AG die
alleinige eigenverantwortliche Haftung.
17.3 Für die Unterbringung der Arbeitskräfte sowie der Baustoffe auf der Baustelle hat der
NU selbst zu sorgen. Das Einrichten, das Aufstellen von Unterkünften und Baracken,
das Einrichten von Materiallagern und die Benutzung von Räumen dürfen nur im
Einvernehmen mit dem AG erfolgen.
17.4 Der NU hat eigenverantwortlich die Fachbauleitung für sein Gewerk gemäß den
Vorgaben aus den Vertragsunterlagen zu koordinieren sowie den Fortschrittseiner
Arbeiten in entsprechenden Zeitabständen zu kontrollieren, so dass er seine
vertraglichen Leistungen im terminlich vorgegebenen Zeitraum erfüllen kann. Die
Bauleitung des AG ersetzt nicht die Kontrolle des NU für dein Gewerk.
17.5 Es werden keinerlei Parkmöglichkeiten vor Ort zur Verfügung gestellt.

18. GERICHTSSTAND; ANZUWENDENDES RECHT
Für Streitigkeiten aus und im Zusammenhang mit dem Vertragsverhältnis ist
ausschließlicher Gerichtsstand Rastatt, soweit nicht gesetzlich zwingend etwas Anderes
vorgeschrieben ist. Das Vertragsverhältnis unterliegt mit sämtlichen Bestandteilen
deutschem Recht. Das Recht über den internationalen Handelskauf wird ausdrücklich
ausgeschlossen.

19. TEILUNWIRKSAMKEIT; VERTRAGSÄNDERUNG
19.1 Sollten einzelne Bestimmungen dieses Vertrages unwirksam oder undurchführbar sein
bzw. nach Vertragsschluss unwirksam oder undurchführbar werden, so wird dadurch
die Wirksamkeit des Vertrags im Übrigen nicht berührt. Anstelle der unwirksamen oder
undurchführbaren Bestimmung soll diejenige wirksame und durchführbare Regelung
treten, deren Wirkungen der wirtschaftlichen Zielsetzung möglichst nahe kommen, die
die Vertragsparteien mit der unwirksamen beziehungsweise undurchführbaren
Bestimmung verfolgt haben. Die vorstehenden Bestimmungen gelten entsprechend für
den Fall, dass sich der Vertrag als lückenhaft erweist.
19.2 Jede Änderung und Ergänzung des Vertrages bedarf der Schriftform.

*Hinweis: Hinweis*
Leistungsverzeichnis

über Ausführung der Leistung:

Energetische Sanierung

Die zu bearbeitenden Objekte wurde ca. 1973  erbaut und liegen in einem
Wohngebiet der Stadt Hanau- Weststadt in der Posener Straße sowie in der
Stettiner Straße.

Es handelt sich um 3 freistehende, 4-geschossige
Gebäuderiegel der Gebäudeklasse 4.

3 Gebäude-Typen.

Haustyp 1 - Posener Straße 2-6:
3 Hauseingänge, 2-Spänner, 24 WE, 24 Balkone

Haustyp  2 - Stettiner Straße 8-12:
3 Hauseingänge, 2-Spänner, 24 WE, 24 Balkone

Haustyp 3 - Stettiner Straße 1-11:
3 verbundene Häuser mit insg. 6 Hauseingängen, 2-Spänner, 48 WE, 48
Balkone

(je 2 HE/ H, 16 WE/H, 16 B/H)

Die Gebäude werden ausschließlich zu Wohnzwecken genutzt.
Die Liegenschaften befindet sich in einem ruhigen Wohnviertel.

In dem Quartier wurde im Jahr 2017 bereits das Gebäude in der Stettiner
Straße 2-6 energetisch modernisiert. Die zu sanierenden Gebäude sollen
sich daher optisch angliedern und die Gesamtheit eines modernisierten
Quartiers bilden.

Bei der geplanten Maßnahme handelt es sich um eine energetische
Außenmodernisierung mit begleitenden Instandhaltungsmaßnahmen.

Folgende Arbeiten sind geplant:
Erneuerung der Fenster und Balkontüren mit 3-fach Verglasung
Erneuerung Außenfensterbänke einschl. Teilabbruch der best.
Steinfensterbänke
Erneuerung Rollladenpanzer und erneuern von gedämmten Rollladenkästen
(nur im EG)
Erneuerung der Dacheindeckung
Erneuerung Regenrinnen u. Fallrohre
Wärmedämm-Verbundsystem
Erneuerung Vordach Hauseingänge
Erneuerung Balkongeländer
Sanierung Kellerabgang im Außenraum inkl. neuen Geländern
Schließen der Kellerschächte / Einbringöffnungen
Kellerdeckendämmung
Dachbodendämmung
Betonsanierung Balkonplatten
Multimediaverkabelung im Bereich der Fassaden und Einführung in
Aufenthaltsräume der WEs

Leistung durch AG: Herstellung der BE-Flächen, Revitalisierung der
Außenanlagen nach den Bauarbeiten, Herstellen eines Traufstreifens

AG geführte
Bezeichnung
Objekt
Haus
typ
Wohneinheiten
Mietfläche
S4257
Hanau, Posener Straße 2-6
H1
24 WE
1764 m²
S4333
Hanau, Stettiner Straße 8
H2
8 WE
542 m²
S4259
Hanau, Stettiner Straße 10-12
H2
16 WE
936 m²
S4260
Hanau, Stettiner Straße 1-11-
H3
48 WE
3063 m²

Grundlagen / Inhalte
Allgemein
Die Funktionale Leistungsbeschreibung (=FLB) sowie die zugehörigen
Anlagen drücken den ausdrücklichen Willen des AN zum Zeitpunkt der
Vergabe aus.
Die FLB, Baubeschreibung, Planunterlagen und weitere Dokumente, die alle
in einem Anlagenverzeichnis gelistet sind, stellen die Grundlage für die
Bauausführung dar.
Die gesamten Unterlagen werden dem Bieter digital zur Verfügung
gestellt.
Sie dürfen inhaltlich nicht verändert werden. Sollten in den Unterlagen
gegensätzliche Aussagen getroffen sein, so ist nach Rücksprache mit dem
AG die höherwertige, nach dem Stand der Technik erforderliche Ausführung
zu wählen. Inhaltliche Widersprüche zwischen den einzelnen Dokumenten
sind dem AG schriftlich zur anschließenden Angebotsdurchsprache
vorzulegen.

Die Inhalte der Unterlagen geben die Bestandssituation der zu
sanierenden Gebäude sowie Leitdetails von äquivalenten
Modernisierungsmaßnahmen wieder.
Die Ausführungsplanung die im beauftragten Leistungsumfang des AN liegt,
ist entsprechend auszuarbeiten.

Nachtragskalkulationen und Auftragsänderungen, die sich gegebenenfalls
daraus ergeben, werden zwischen AG und AN verhandelt.

Die Beschreibungen nebst Anlagen erheben keinen Anspruch auf
Vollständigkeit und Richtigkeit, vielmehr hat der AN die Unterlagen in
allen Einzelheiten zu prüfen.
Der AN hat alle Leistungen, welche über die Ausschreibungsunterlagen
hinausgehen, die jedoch zur sach- und fachgerechten Leistungserbringung
der Baumaßnahme erforderlich sind, selbst zu erbringen. Hierbei ist der
AG im Vorfeld zu informieren.
Ziel der gesamten Auftragnehmerleistung ist die vollständige Übergabe
eines energetisch modernisierten Gesamtbauwerks.

Alle in den Vorbemerkungen beschriebenen Leistungen, welche durch den AN
zu erbringen sind, sind in den Angebotspreis einzukalkulieren.

Form
Die Angebotsabgabe des Bieters als bepreiste, funktionale
Leistungsbeschreibung und als detailliertes Leistungsverzeichnis mit
Mengenangaben ist zwingend als GAEB-Datei und zusätzlich im PDF-Format
zur Kontrolle abzugeben. Andere Formate - wie beispielsweise eine
alternative Angebotsaufstellung in firmeneigener Positionsstruktur -
werden vom Bieterverfahren ausgeschlossen.

Grundlagen der Leistung
Die gesamte Baumaßnahme ist entsprechend des geltenden Baugesetzbuches
und der Landesbauordnung auszuführen.
Des Weiteren gelten die VOB, die DIN-Regelwerke, die einschlägig
anerkannten Regeln der Technik sowie die Verarbeitungshinweise und
Einbaurichtlinien der Produkthersteller in ihren jeweils aktuell
gültigen Fassungen.

Umfang der Leistung
Die Leistung umfasst eine vollständige, technisch uneingeschränkt voll
funktionsfähige sowie baurechtlich abnahmefähige, mängelfreie Erstellung
innerhalb des vereinbarten Zeitrahmens, inklusive aller Lieferungen,
Leistungen und Nebenleistungen, die in den Ausschreibungsunterlagen
aufgeführt sind.
Ferner umfasst die geschuldete Leistung aber auch alle in den
Ausschreibungsunterlagen nicht erwähnten Lieferungen, Leistungen und
Nebenleistungen, die erforderlich sind, um die Leistung voll
funktionsfähig und betriebsfertig zu erstellen, so dass es für den
vorgesehenen Zweck baurechtlich und technisch erstellt, abgenommen und
technisch uneingeschränkt voll funktionsfähig genutzt werden kann.
Alle Bauleistungen, die in den Leistungsbeschreibungen und den übrigen
Vertragsunterlagen nicht ausdrücklich benannt sind, aber bei der
Planbearbeitung bzw. bei der Baudurchführung durch den AN erkennbar
werden und zur Erfüllung des Vertragszieles erforderlich sind, sind vom
AN im Rahmen seines Vertragspreises zu erbringen.

Mengen- und Funktionalverantwortung
Der AN übernimmt mit seinem Angebot die volle und uneingeschränkte
Mengenverantwortung für alle zur Erfüllung des Vertragszieles
erforderlichen Leistungen. Der AN selbst hat anhand der beigefügten
Vertragsunterlagen die Massen der einzelnen Ausführungspositionen
eigenverantwortlich für seine Preisbildung zu ermitteln. Ergeben sich
später in den zur Ausführung gelangenden Leistungen Massendifferenzen zu
seinen eigenen Massenermittlungen, gehen diese Differenzen
ausschließlich zu Lasten des AN.
Der Bieter erklärt mit Unterzeichnung seines Angebotes, dass er die
Mengen und Leistungswerte selbst ermittelt hat und dass die
Ausschreibungsunterlagen für die Bildung seines Angebotes ausreichend
waren. Des Weiteren erklärt er, dass er die technische Konzeption der
Bauteile, Bauelemente und Anlagen überprüft hat und dass die volle
Funktionsfähigkeit aller Systeme und
Konstruktionen Grundlage seines Angebotes ist.

Befähigungsnachweise, Eignungs- und Gütenachweise
Der AN hat für seine Leistungen alle Eignungs- und Gütenachweise zu
erbringen, die von Behörden, behördenähnlichen Institutionen,
Berufsgenossenschaften und Fachverbänden gefordert werden. Darüber
hinaus hat der AN auf Anforderung nachzuweisen, dass die erbrachten
Leistungen den anerkannten Regeln der Technik in der jeweils neuesten,
gültigen Fassung entsprechen.
Für die Güte und einwandfreie Beschaffenheit der Materialien haftet der
AN und nicht der Hersteller gegenüber dem AG.
Es ist zu gewährleisten, dass die Unfallverhütungsvorschriften der
zuständigen Berufsgenossenschaft und die gesetzlichen Bestimmungen
erfüllt werden.
Alle weiteren, zur vertragsgemäßen Leistungserbringung notwendigen
Einzelmaßnahmen gehören zum Leistungsbild des AN und sind in den
Angebotspreis einzukalkulieren

Dazu zählen im Einzelnen z. B. Leistungen wie:
- Bauvorbereitung
- Gebühren und Abgaben
- Bauleitung
- statische Einzelnachweise für z. B. Fenster, Geländer,
Attikableche, Dachbeläge, etc. und deren evtl. Prüfgebühren

Abfallentsorgung
Abfälle aller Art sind nach den geltenden Vorschriften zu entsorgen. In
den Anlagen enthalten, ist das Ergebnis einer vorausgegangenen
Schadstoffuntersuchung zu entnehmen. Die daraus resultierenden
Mehrkosten sind in dem Angebotspreis zu berücksichtigen.

Projektbesprechungen
Der AN ist - und ggf. auch seine Nachunternehmer sind - verpflichtet,
wöchentlich Projektbesprechungen koordinierend durchzuführen, zu denen
auch der AG sowie von ihm benannte Personen einzuladen sind. Die daraus
resultierende Besprechungsergebnisse sind als Ergebnisprotokoll zu
dokumentieren. Innerhalb einer Frist von 2 Werktagen ist das Protokoll
anschließend über einen Verteiler an alle Projektbeteiligten digital zu
übermitteln.

Terminplan
Der Bieter erhält mit den Ausschreibungsunterlagen einen vorläufigen
Terminplan (inkl. Planungs- und Vorlaufzeiten ab Beauftragung). Mit
Angebotsabgabe hat der AN diesen zu bestätigen oder eine auf Grundlage
des Terminplans überarbeitete Version vorzulegen.

Nach Abschluss der Auftragsverhandlungen wird der Terminplan Bestandteil
des Vertrages. Innerhalb einer 14-tägigen Frist ab Beauftragung ist dem
AG durch den AN ein detaillierter Planungs- und Ausführungsterminplan
vorzulegen. Der Terminplan ist als ein Steuerungsterminplan mit Soll- /
Ist-Vergleich in einem 14-tägigen Rhythmus ab Baubeginn zur Verfügung zu
stellen. Der Terminplan ist digital als PDF und MS-Project kompatible
Datei zu übergeben.
Der AN ist verpflichtet, die Baumaßnahme so zu betreiben, dass die
Termine, die mit dem AG abzustimmen sind, fristgerecht eingehalten
werden.

Bauleitungen
Der AN erbringt vom Baubeginn bis zur Fertigstellung eigenverantwortlich
sämtliche Leistungen der betreffenden verantwortlichen Fachbauleitung
inkl. Bauleiter nach LBO, die zur Erbringung der beauftragten Leistung
und Leistungen, welche direkt durch den AG beauftragt werden,
erforderlich sind.

Wartungsangebotsliste
Nach Fertigstellung der auszuführenden Anlagen und Abnahme sind während
der Gewährleistungsphase regelmäßige Wartungen für wartungsrelevante
Bauelemente durchzuführen.
Dazu haben die Bieter, die der AG in den engeren Auswahlkreis aufnimmt,
zur Auftragsverhandlung eine separate Angebotsliste als Anlage zum
Gesamtangebot für alle Kostengruppen mit allen notwendigen
Wartungsbauteilen zu übergeben. In den Wartungsangeboten sind die
erforderlichen Wartungszyklen zu berücksichtigen. Über die Beauftragung
entscheidet der AG anschließend individuell, ohne jedoch dazu
verpflichtet zu sein.
Bei Beauftragung von Wartungsangeboten an andere sachkundige Firmen als
den AN führt dies nicht zum Gewährleistungsausschluss für den AN.

Dokumentation / Revisionsunterlagen
Der AN übergibt dem AG bis zur Abnahme sämtliche Revisionsunterlagen in
digitaler Form. Die Dokumentation ist inhaltlich und umfänglich nach den
Vorgaben des AG zu erstellen. Der Umfang der Revisionsunterlagen ist
final mit dem AG abzustimmen. Über die Aushändigung unter Beteiligung
beider Parteien ist ein schriftliches Protokoll anzulegen und zu
übergeben.

Alle vom AN erstellten oder weiterbearbeiteten Planunterlagen, auch
Werkstatt- und Montagepläne, alle Berechnungen, Nachweise, sonstige
Bestandsunterlagen wie Betriebs-, Wartungs- und
Pflegeanweisungen/Gebrauchs- und Bedienungsanleitungen, Messprotokolle
usw. sowie alle in der Funktionalen Leistungsbeschreibung besonders
benannten Unterlagen sind in diese Projektdokumentation einzuordnen.

Die Bestandsdokumentation hat zudem zu enthalten:
Allgemeine bauaufsichtliche Zulassungen, Prüfzeugnisse und Prüfberichte
Errichterbescheinigungen
Konformitätsbescheinigungen
Angaben zu Materialien und Baustoffen in Form einer
Materialverwendungsliste inklusive Einbauort und Pflegeanleitungen
Fachunternehmererklärung KfW

Allgemeine Hinweise zur Baustellensituation / Baumaßnahme

Örtlichkeiten, Sichtung der Bestandsgebäude, Umgebung und Lage der
Baustelle:
Jeder Bieter sollte sich vor Ort über die Bestandsgebäude, Zufahrt,
Baustelleneinrichtungs- und Lagermöglichkeiten und sonstige, für die
Kalkulation und Ausführung wichtigen, örtlichen Verhältnisse,
informieren. Er kann keine nachträglichen Forderungen mit der Begründung
stellen, er habe andere Verhältnisse vorausgesetzt. Der AG gewährleistet
dem Bieter den Zutritt zu den Gebäuden innerhalb des Zeitraums der
Angebotserstellung.

Energetischer Standard / KfW-Anforderungen
GEG-Berechnung und Wärmeschutznachweis durch AG bilanziert und in den
Anlagen enthalten. Die Erfüllung der darin beschriebenen Anforderungen
ist durch den AN zu bestätigen.
KfW antragsrelevante Unterlagen sind durch den AN an den AG zu
übermitteln.

Materialien / Fabrikate / Alternativprodukte / Gleichwertigkeit
Für einige Baustoffe werden in der Funktionalen Leistungsbeschreibung
detaillierte Bezeichnungen, sogenannte Richtqualitäten bzw.
Leitfabrikate benannt. Sie dienen der verbindlichen Festlegung des
Qualitätsstandards durch den AG und sind bindend als
Kalkulationsgrundlage anzubieten.
Die eingesetzten Materialien müssen DIN- und richtlinienkonform,
alterungsbeständig, dauerhaft, umweltverträglich und gesundheitlich
unbedenklich sein. Die Qualität der verwendeten Materialien und deren
Bezugsquellen sind dem AG vor Ausführung, auch durch Produktmuster,
nachzuweisen.
Für nachfolgende Bauteile sind Musterflächen in den Abmessungen von ca.
1,00 x 1,00 m vorzubereiten und anzulegen, die in den Angebotspreis mit
einzukalkulieren sind und eine Entscheidungsgrundlage für den AG bilden.
Fassade Oberputzfläche WDVS

Auf Verlangen des AG sind Proben oder Musterstücke von weiteren
Baustoffen und Bauteilen ohne besondere Vergütung vorzulegen oder zu
erstellen. Die Rückstellmuster sind bis zur Abnahme auf der Baustelle
aufzubewahren und auf Verlangen des AG erneut vorzulegen.

Schallschutzanforderung
Die gesetzlichen Mindestanforderungen an den Schallschutz sind
einzuhalten.
Bei erhöhten Schallschutzanforderungen wird durch den AG ein
entsprechender Schallschutznachweis vorlegt. Dieser ist durch den AN
einzuhalten, umzusetzen und nachzuweisen.

Beweissicherung
Der AN ist bei Vorliegen von Risiken der Schädigung Dritter - oder wenn
sich entsprechende Risiken während der Baudurchführung zeigen -
verpflichtet, dem AG diese anzuzeigen und ein gutachterliches
Beweissicherungsverfahren koordinierend durchzuführen einschl. der
Kostenübernahme.

Baustellenverordnung / Arbeitsschutzstandard / Sicherheit auf der
Baustelle
Sämtliche Maßnahmen, die dem AG gemäß der Verordnung über Sicherheit und
Gesundheitsschutz auf Baustellen (BaustellV) obliegen, sind durch den AN
in eigener Verantwortung durchzuführen. Dies gilt insbesondere auch für
die Erstellung eines Sicherheits- und Gesundheitsschutzplanes
(SIGE-Planes). Außerdem erfordert die aktuelle Pandemie-Situation, den
Arbeitsschutzstandard Coronavirus SARS-CoV-2 für das Baugewerbe als
Handlungshilfe mit der Erstellung und Dokumentation der
Gefährdungsbeurteilung für Baustellen gem. Arbeitsschutzgesetz und BG
Bau in der aktuell gültigen Fassung zu beachten und mit den
entsprechenden Schutzvorkehrungen umzusetzen. Die Maßnahmen sind in den
Angebotspreis einzukalkulieren.
Der AN stellt den AG von allen Verpflichtungen aus der
Baustellenverordnung und etwaigen, damit zusammenhängenden
Forderungen/Ansprüchen Dritter frei. Der AN hat dem AG zwei Wochen nach
Beauftragung eine ausreichende Anzahl an Fachkräften für
Arbeitssicherheit gem. Baustellenverordnung zu benennen. Diese
Leistungen sind mit dem Angebotspreis abgegolten.

Schutz gegen Baulärm
Die allgemein gültigen Vorschriften, Auflagen und
Verwaltungsvorschriften zum Schutz gegen Baulärm sowie den
Immissionsschutz sind einzuhalten.

Bautenstandsbericht / Bautagebuch
Der AN ist verpflichtet, dem Bauherrn im wöchentlichen Rhythmus einen
digitalen Bautenstandsbericht, belegt mit Fotos, zu übergeben und einen
Nachweis über die Termineinhaltung anhand des Terminplans zu erbringen.
Ebenso ist ein Bautagebuch zu führen. Der AG gibt dazu keine Form vor.
Wöchentlich ist dem AG davon digital eine Durchschrift zu übergeben.

Abstimmung / Einweisung
Der AG und / oder von ihm beauftragte Personen sind berechtigt,
jederzeit Grundstück und Baustelle zu betreten. Der AN ist verpflichtet,
dem AG und / oder den von ihm beauftragten Personen jederzeit Auskünfte
zu erteilen.
Zu Vertragsabschluss sind vom AG und AN weisungsbefugte Personen sowie
durch den AN die verantwortlichen Bauleiter und Fachbauleiter gem. der
geltenden gesetzlichen Vorschriften gem. HBO zu benennen.

Bis zur Übergabe hat der AN die vom AG zu bestimmenden Personen
rechtzeitig in die Bedienung und Wartung des Gebäudes ausreichend
einzuweisen und hierüber einen von beiden Seiten unterschriebenen,
schriftlichen Nachweis zu erbringen. Auch eine weitere, wiederholende
Einweisung (Zweiteinweisung) des Bedienungspersonals des AG und/oder
künftiger Nutzer und/oder Betreiber und/oder Verwalter (z. B.
Hausverwaltung, Hausmeister o. ä.) ist Teil des Leistungsumfangs. Ist
diese Einweisung nicht bis zur Abnahme erfolgt, hat der AN bis zur
Einweisung das erforderliche Personal für die Bedienung der technischen
Anlagen selbst zu stellen und die anfallenden Kosten dafür zu tragen.

Veröffentlichungen / Werbeflächen
Veröffentlichungen jeglicher Art sind nur mit Zustimmung des AG
zulässig. Ebenso dürfen während der Bauzeit Werbeflächen oder Schilder
aller Art nur mit schriftlicher Zustimmung des AG platziert werden.

Sanierung im bewohnten Zustand / Mieterbelange
Arbeiten innerhalb der Häuser und Wohnungen:
Das Gebäude bleibt während der Arbeiten bewohnt. Die auszuführenden
Arbeiten werden am bewohnten Gebäude und in einem Wohngebiet
vorgenommen. Bei den Modernisierungsarbeiten ist auf die Belange der
Mieter Rücksicht zu nehmen.

Sauberkeit auf der Baustelle:
Nach Arbeitsende sind arbeitstäglich folgende Räume und Bereiche
besenrein zu reinigen:
- die Kellerräume
- Gemeinschaftsflure und Treppenhäuser
- der Hauseingangsbereich
- die Zugangswege

Mietereigentum:
Der AN haftet während der Bauzeit für Schäden und Verlust an
Mietereigentum innerhalb der Keller- und Dachverschläge, der Wohnungen
einschließlich Balkone/Loggien. Schäden die im Vorfeld durch den AN
festgestellt werden, sind zu dokumentieren.

Mieterstrom / Wasser:
Die Verwendung von Mieter- und Allgemeinstrom durch den AN ist
untersagt.
Das Entnehmen von Wasser an vorhandenen Zapfstellen ist ebenfalls
untersagt.

Mieterkommunikation:
Die Bekanntgabe der Maßnahme bei Mietern erfolgt durch den AG, die
eigentliche Kontaktaufnahme und Terminvereinbarung erfolgt durch den AN
mit einer Vorlaufzeit von mind. 14 Tagen.
Nach Auftragserteilung wir dem AN eine Mieterliste übergeben, mit der
die Mieter zu benachrichtigen sind, bzw. um Termine für die Arbeiten zu
vereinbaren. Maßnahmen, die alle Mieter betreffen, sind rechtzeitig und
per Aushang in den jeweiligen Treppenhäusern anzukündigen.
Alle Ankündigungen sind informativ dem AG zu übermitteln. Sofern
terminlich vereinbarte Arbeiten nicht stattfinden können und es erneuter
Terminabsprache Bedarf, besteht für den AN kein Anspruch auf
Zusatzvergütung.

Treppenhäuser und Aufzugsanlagen
Die Nutzung der Aufzugsanlagen ist für den AN grundsätzlich untersagt.

Die Nutzung der Treppenhäuser ist für den AN nur in Abstimmung mit dem
AG erlaubt.

Wird die Nutzung der Treppenhäuser durch den AG zugestimmt, sind die
Treppenhäuser durch den AN gegen Verschmutzung und Beschädigung zu
schützen. Sollten trotz der Vorkehrungsmaßnahmen Verschmutzungen oder
Beschädigungen in den Treppenhäusern entstehen sind diese durch den AN
fachgerecht zu beseitigen.

Schlechtwetterbau / Baubeheizung / Winterbaumaßnahmen
Alle erforderlichen Vorkehrungen gegen Schnee, Eis, Frost und Hitze,
z.B. mit Notabdichtungen, Notverglasung, etc., die zur Erfüllung der
Zwischen- und Endtermine notwendig werden, sind einzurichten, zu
überwachen und wieder zu deinstallieren. Erschwernisse und Verzögerungen
während der Baumaßnahme durch Witterungseinflüsse sind durch den AN in
seiner Terminierung und Kalkulation zu berücksichtigen.
Die vorbeschriebene Leistung ist als Teilleistung in den Angebotspreis
mit einzukalkulieren.

Schutz von Vegetationsflächen
Der AN stimmt mit dem AG seinen BE-Plan ab.
Die BE-Flächen inkl. Zufahrten sind mit einem Bauzaun vom AN
einzuzäunen. Rodungsarbeiten für die Gerüststellung am Gebäude erfolgen
durch den AG.
Der AG stellt den Baumschutz gem. DIN 18920. Die Entfernung von Ästen,
etc. an Bäumen bedarf der Zustimmung des AG. Die BE-Fläche für Baubüro,
Mannschaftscontainer, Sanitär- und Materialcontainer werden vom AG mit
einem Schotterunterbau gem. BE-Plan des AN hergestellt. Die Zufahrt zur
BE-Fläche erfolgt über Feuerwehrzufahrten soweit vorhanden. Rettungswege
sind während der Maßnahme freizuhalten.
Das Befahren und Abstellen von Materialien auf ungeschützten
Vegetationsflächen ist verboten. Die Beseitigung von Schäden gehen zu
Lasten des AN.

#### 5.1 Aluminiumtürelemente (Haustüranlagen) (B.3.30.22.03)

*Hinweis: Allgemein*
Allgemein

Die Hauseingangstüren inkl. Briefkasten- und
Klingelanlagen wurden bei allen Häusern bereits
erneuert und sollen nicht getauscht werden.
Die Aluminium-Rahmentüren sind während der gesamten
Baumaßnahme durch den AN zu schützen. Bestehende
Schäden sind vorab zu dokumentieren.
Anpassungsarbeiten (zum Beispiel WDVS an HE-Tür) sind
durch den AN einzukalkulieren.
Entstandene Schäden an den Hauseingangstüren sowie den
Briefkasten- und Klingelanlagen sind durch den GU zu
beheben.
Sie Bestandsfotos Anlage-06.

Keller-Außentüren einschl. Stahltüren werden erneuert.

Ausbau und Entsorgung
Die Demontage bzw. der Ausbau der vorhandenen
Kellertüren einschließlich deren Beseitigung und
Schuttabfuhr ist unter besonderer Schonung der
angrenzenden Bauteile wie Sturz, Laibung, Boden, und
Wandflächen auszuführen.
Treten im Zuge der Ausbauarbeiten an den genannten
angrenzenden Bauteilen Beschädigungen oder
Verschmutzungen auf, so sind diese durch den AN wieder
Instand zu setzen, zu reinigen oder zu erneuern.
Sie Bestandsfotos Anlage-06.

Stahl-Außentür
Liefern und Einbauen von Stahltüren als einbaufertige
Elemente

Türblatt:  Stahl, doppelwandig aus verzinktem Material
Oberfläche:  RAL Pulverbeschichtet gem. Farbkonzept
Zarge:  Nach Wahl AN
Schloss:  Wechselschloss, vorgerichtet für
Profilzylinder
Beschläge:  Aussen Knauf, Innen Drücker
Wärmeschutz:  u < 1,80 W/ (m² K)

**5.1.1 Aluminiumtürelemente (Haustüranlagen) Haus 2-6**
Aluminiumtürelemente (Haustüranlagen) für Posener
Straße 2-6
gemäß Leistungsbeschreibung.
Menge: 1,000 psch

**5.1.2 Aluminiumtürelemente (Haustüranlagen) Haus 8-12**
Aluminiumtürelemente (Haustüranlagen) für Stettiner
Straße 8-12
gemäß Leistungsbeschreibung.
Menge: 1,000 psch

**5.1.3 Aluminiumtürelemente (Haustüranlagen) Haus 1-11**
Aluminiumtürelemente (Haustüranlagen) für Stettiner
Straße 1-11
gemäß Leistungsbeschreibung.
Menge: 1,000 psch
